# Leistungsbeschreibung (GAEB DA XML 3.2, DA81)
Projekt: Projekt
Währung: EUR
Erstellt mit: myview DataGenerator GAEB, myview-GAEB-DA-XML-Export, 26.04.2024

## LV Bezeichnung
Datum: 26.04.2024

### 01 Leuchten

#### 01.01 Ein-/Aufbauleuchten

##### 01.01.01 Ein-/Aufbauleuchten

**01.01.01.001 InteriorLUX E-GON UGR 1500**
LED- InteriorLUX E-GON UGR 1500
1500 mm | UGR < 19 | Farbtemperatur einstellbar

Hocheffiziente LED-Wannenleuchte für den Innenbereich. Vergilbungsfreier Diffusor aus Kunststoff (PMMA). Lichtverteilung symmetrisch. Homogene und flickerfreie Ausleuchtung. Lichtstrom einstellbar in 4 Stufen. Wählbare Lichtfarbe (3.000 | 4.000 K). Fünf verschiedene Möglichkeiten zur elektrischen Einspeisung. Geeignet für Decken- und Wandmontage, Pendelmontage mit Zubehör möglich. Betriebsgerät integriert. Dank minimaler Blendung (UGR < 19) für Bildschirmarbeitsplätze geeignet. Leuchte mit integrierter Durchgangsverdrahtung für das Aneinanderreihen von weiteren Leuchten. Leuchte mit begrenzter Oberflächentemperatur nach DIN EN 60598-2-24. Umweltfreundlich und ressourcenschonend durch austauschbare Komponenten.

Abstrahlwinkel: 90°
Farbtemperatur: 3.000 K, 4.000 K
Farbwiedergabeindex: > 80
Lichtausbeute: 125 lm/W
Systemleistung: 40 W
Leuchtenlichtstrom: 5.000 lm
Lichtaustritt: direkt
Abstrahlcharakteristik: symmetrisch
Effizienzklasse der Lichtquelle:
UGR längs:
18,9
UGR quer: 17,9
Dimmbar: nein

Anschlussart:
Spannungsbereich [AC]: 220 - 240 V AC, 50/60 Hz
Schutzklasse: I
Schutzart: IP44 (Wandmontage IP40)
Schlagfestigkeit: IK06
Mittlere Nutzlebensdauer [L80,B50] bei 25°C: 80000 h
Betriebstemperatur: -20 bis +40 °C
Module per LSS B16A: 24
Module per LSS C16A: 40
Gehäusematerial: Stahl
Gehäusefarbe: weiß
Abdeckung: prismatisch
Material der Abdeckung: PMMA
Länge x Breite x Höhe: 1.500 x 163 x 50 mm
Gewicht: 3,5 kg
CE-Kennzeichnung: ja
D-Kennzeichnung: nein
Artikelbezeichnung: InteriorLUX E-GON UGR 1500
Artikelnummer: 131595951007
Menge: 6,000 Stück
